# Neubau Baubetriebshof
Angebotsaufforderung (GAEB DA XML 3.2, DA83)
Projekt: 3303301
Währung: EUR
Nebenangebote zugelassen: ja
Auftraggeber: Stadt Sundern, Rathausplatz 1, 59846 Sundern
Erstellt mit: GXML Toolbox V3.3 R20200226, iTWO_64 V9.1.726, 04.11.2025

## VE 24: Salzsilo
Datum: 03.11.2025

### 1 Allgemeine Angaben

#### 1.1 Baubeschreibung

##### 1.1.1 Silo

*Hinweis: Lieferung und Montage eines Holzsilo mit einemFassungsvermögen von 500m³*
Lieferung und Montage eines Holzsilo mit einem
Fassungsvermögen von 500m³.
Das Füllvolumen ist so berechnet, dass als maximaler Füllstand die Unterkante des Einblasrohres unter Berücksichtigung des
Füllkegels das Silo die geforderte Menge Streusalz enthält.
Dieser rechnerische Nachweis ist durch den AN zu erbringen.
Siloausführung:
-Rundsilo

Sämtliche der Witterung ausgesetzte Holzbauteile werden
in Lärchenholz ausgeführt.
- Zylinder
- Trichter

##### 1.1.2 Soleerzeuger

*Hinweis: Automatisierte Salzlöseanlage zur Herstellung von Sole für den Winterdienst.*
Automatisierte Salzlöseanlage zur Herstellung von Sole für den Winterdienst.
Die Anlage besteht aus einem Soleerzeuger aus GFK.
Die Anlage wird mittels eines Abzugs direkt aus dem Silo mit Salz beschickt.
Die Sole wird im Durchströmungsverfahren produziert und im
unteren Teil der Anlage gelagert.
Ausführung der Anlage:
- Lagervolumen von ca. 8.5m³
- Salzabzug gemäss Beschreibung.

##### 1.1.3 Fördertechnik

*Hinweis: Förderanlage zum Beschicken der Siloanlage.*
Förderanlage zum Beschicken der Siloanlage.
Die Zuführung des Salzes erfolgt über einen Aufnahmetrichter,
welcher mittel pneumatischer Fördertechnik das Salz in das Silo
transportiert.
Ausführung der Anlage:
- Unterfluranlage
- Förderleistung pro Stunde: 8-12 Tonnen

#### 1.2 Vorprojektierung

**1.2.10 Ausarbeitung und Entwicklung**
*** Pauschalposition
Ausarbeitung des Projekts gem. der Baubeschreibung.
Menge: 1,000 psch

**1.2.20 Baustelleneinrichtung**
*** Pauschalposition
Baustelle für sämtliche, in der Leistungsbeschreibung aufgeführten Leistungen einrichten, vorhalten und räumen.
Menge: 1,000 psch

#### 1.3 Ingenieurarbeiten

**1.3.10 Ingenieurarbeiten ab OK Fundamente**
*** Pauschalposition
Ingenieurarbeiten für die gesamte Konstruktion ab OK
Fundamente.
Menge: 1,000 psch

**1.3.20 Prüffähige Statik liefern**
*** Pauschalposition
Prüffähige Statik für das Bauwerk erstellen und zur Weiterleitung an den Prüfstatiker übergeben.
Die Prüfung der Statik erfolgt durch einen vom AG beauftragten
Prüfstatiker. Die prüffähige Statik ist mit Auftragsbeginn dem AG
zur Freigabe vorzulegen.
Menge: 1,000 psch

#### 1.4 Planung

**1.4.10 Werkplanung**
*** Pauschalposition
Ausführungsplanung der beschriebenen Arbeiten
inkl. Plänen und aller erforderlichen Nachweise.
Menge: 1,000 psch

**1.4.20 Bauleitung für die beschiebenen Arbeiten**
*** Pauschalposition
Organisation, Koordination und Kontrolle der beschriebenen
Arbeiten.
Menge: 1,000 psch

**1.4.30 Erstellen einer Dokumentation**
*** Pauschalposition
Dokumentation in 3-facher Ausfertigung in Papierform und digital auf einem Datenträger übergeben.

Inhalt der Dokumentation ist auch eine Checkliste, aus der die
regelmäßigen Pflegearbeiten des Personals des Betreibers hervorgehen. Die Checkliste beinhaltet die Arbeiten sowie die erforderlichen Intervalle wie z.B. täglich, monatlich. Die Liste ist durch das Personal im Ankreuzverfahren zu führen.
Die Dokumentation hat zudem folgende Unterlagen zu enthalten:

- gesetzlich geforderte Nachweise
- Konformitätserklärungen und Prüfzeugnisse
- Produktdatenblätter
- Übersichtsschaltpläne und Messprotokolle
- Betriebsanweisung
Menge: 1,000 psch

### 2 Silotechnik

#### 2.1 Unterbau

##### 2.1.1 Silo-Unterbaukonstruktion in Stahl feuerverzinkt, V-Form

*Hinweis: Konstruktion in Stahl, feuerverzinkt, bestehend aus HEA/HEB-Stützen und Rohrprofilen als Druckstäbe.*

##### 2.1.2 Stahl-Auflager-Ring (Silo rund Stahlstützen)

*Hinweis: Ableitung Traglasten*
Die Traglasten werden über einen rund gewalzten und
feuerverzinkten Auflagerstahlring auf die in Stahl
ausgeführte Träger/Pfosten-Konstruktion abgeleitet.

##### 2.1.3 Trichteranschluss

*Hinweis: Trichteranschluss mittels Brettschichtholz-Keilringen,*
Trichteranschluss mittels Brettschichtholz-Keilringen, ausgebildet in Segmenten und statisch nachgewiesenem Schraubenbild. Verbindungsmittel mittels hochkorrosionsbeschichteten Vollgewindeschrauben.
Schraublöcher sind mit dauerelastischer Abdichtungsmasse
versiegelt.

##### 2.1.4 Verbindungsmittel

*Hinweis: Die Verbindungsmittel wie Schrauben, Unterlagsplatten,Bolzen usw. feuerverzinkt*
Die Verbindungsmittel wie Schrauben, Unterlagsplatten,
Bolzen usw. sind aus feuerverzinktem Stahl ausgeführt.

#### 2.2 Oberbau

##### 2.2.1 Brettschicht-Sockel-Ring

*Hinweis: Lamellenverleimter Ringträger*
Lamellenverleimter Ringträger beim Übergang von Trichter zu
Zylinder.
Brettschichtholz-Träger, nach EN 14080
parallel gebogen. Melamin PU Verleimung.

##### 2.2.2 Trichter in Lärchenholz

*Hinweis: Trichterschalung mit spezieller Doppelnut-Kamm-Verbindung,Sichtseite gefast.*
Trichterschalung mit spezieller Doppelnut-Kamm-Verbindung,
Sichtseite gefast.

Holzart Lärche

##### 2.2.3 Zylinder in Lärchenholz

*Hinweis: Zylinderschalung mit spezieller Doppelnut-Kamm-VerbindungUnd zusätzlicher Wassernut, Sichtseite gef*
Zylinderschalung mit spezieller Doppelnut-Kamm-Verbindung
Und zusätzlicher Wassernut, Sichtseite gefast.

Holzart Lärche

#### 2.3 Dach

##### 2.3.1 Dachkonstruktion

*Hinweis: Brettschichtholzträgerals Unterkonstruktion.*
Dachneigung 5°, wasserfest verleimte Brettschichtholzträger
als Unterkonstruktion. Dachschalung mit spezieller
Doppelnut-Kamm-Verbindung, Dicke mind. 40mm.

##### 2.3.2 Dachring

*Hinweis: Dachring zylinderformend, lamellenverleimt*
Dachring zylinderformend, lamellenverleimt mit Verschraubung
Im Innenbereich des Zylinders.

##### 2.3.3 Einstiegsöffnung

*Hinweis: Einstiegsöffnung 70/70 cm aus Mehrschichtplatten*
Einstiegsöffnung 70/70 cm aus Mehrschichtplatten gefertigt
mit einseitigem Klappdeckel. Der Klappdeckel ist mit einer
Kunstharzplatte (z.B. ABET) wasserdicht ausgeführt.
inkl. integrierter Lüftungsöffnungen und Überdruckregulierung.
Sämtliche Beschläge und Verbindungsmittel in Edelstahl.
Umlaufende Einfassung in Edelstahl als Anschluss an die
Dachabdichtung.

#### 2.4 Stahlteile

##### 2.4.1 Fundamentanschluss

*Hinweis: Stahlteil oder Stützenfuss*
Stahlteil oder Stützenfuss wird mittels den bauseits eingebauten
Gewindestangen auf die Fundamente montiert.

##### 2.4.2 Zugstangen

*Hinweis: Zugstangen zu Silotrichter und Silozylinder*
Zugstangen zu Silotrichter und Silozylinder, in Stahl S355
feuerverzinkt.
Inkl. zugfester Verankerung an den Spannstellen.

##### 2.4.3 Zugstangen-Fixierung am Trichter

*Hinweis: Stahlschweissteil zur Fixierung der Zugstangen*
Stahlschweissteil zur Fixierung der Zugstangen Ausführung in
Edelstahl.

##### 2.4.4 Zugstangen-Fixierung am Zylinder

*Hinweis: Spezial Hakenschraube zur Fixierung der Zugstangen*
Spezial Hakenschraube zur Fixierung der Zugstangen
in feuerverzinktem Stahl.

##### 2.4.5 Trichterauslauf

*Hinweis: Grundplatte mit angeschweisstem Konus aus Stahlblech feuerverzinkt*
Grundplatte mit angeschweisstem Konus aus feuerverzinkt
Stahlblech, Innenkonus aus Edelstahl WKN 1.4404.

##### 2.4.6 Doppelsegmentschieber

*Hinweis: Spezialschieber, zweiteilig mit Trichterblech*
Spezialschieber, zweiteilig mit Trichterblech, aus Edelstahl
WKN 1.4404.
inkl. allen Flanschen und Beschlägen
inkl. Schmiernippel
Auslaufquerschnitt: 50/50cm

##### 2.4.7 Schieberbedienung

*Hinweis: Manuelle Schieberbedienung mit Bediengestänge in Stahl FVZ.*
Manuelle Schieberbedienung mit Bediengestänge in Stahl feuerverzinkt.
inkl. Spezialverschluss in Edelstahl
(Vorhängeschloss bauseitig)

##### 2.4.8 Füllrohr 4"

*Hinweis: Füllrohr, mit Flanschen und Anschlusskupplung in Edelstahl.*
Füllrohr, mit Flanschen und Anschlusskupplung in Edelstahl inkl.  Deckel.
Einführung ins Silo mit Bogen über das Dach.

#### 2.5 Anbauten

##### 2.5.1 Aufstiegsleiter in Stahl feuerverzinkt

*Hinweis: Leiter und Rückenschutz komplett in Stahl feuerverzinkt*
Leiter und Rückenschutz komplett in Stahl feuerverzinkt inkl. den erforderlichen Stahlteilen und verschliessbarem
Leiter-Absperrbügel.
Ausführung den örtlichen Vorschriften entsprechend.
Falls notwendig Richtungswechsel in der Aufstiegsleiter inkl. den erforderlichen Stahlteilen und Geländern.

##### 2.5.2 Dachpodest in Stahl feuerverzinkt

*Hinweis: Umlaufendes Dachpodest mit Zugangssteg*
Umlaufendes Dachpodest mit Zugangssteg auf dem Silodach in
Stahl feuerverzinkt. Geeignet für den Aufbau eines mobilen Dreibeins mit
Höhensicherungsgerät.
Unterkonstruktion mit Belag aus Gitterrosten und umlaufendem
Geländer in Stahl feuerverzinkt.
Befestigung ohne Durchdringung der Dachabdichtung.

#### 2.6 Spenglerarbeiten

##### 2.6.1 Dachrand in Edelstahl

*Hinweis: Umlaufendes Edelstahlblech, inkl. den Vordachausschnitten fürAufstiegsleiter und Füllrohr.*
Umlaufendes Edelstahlblech, inkl. den Vordachausschnitten für
Aufstiegsleiter und Füllrohr.

#### 2.7 Dacheindeckung

##### 2.7.1 Dacheindeckung

*Hinweis: Wasserdicht verschweisste Dachfolie*
Wasserdicht verschweisste Dachfolie,
besandet, kontrolliert an die Abschlussbleche
angeschlossen.

#### 2.8 Angebotspreis Rundsilo

**2.8.10 Rundsilo 500m³, Ø7.90m, 3S-Stahlbaustützen feuerverzinkt (FVZ)**
Lieferung und Montage des zuvor beschriebenen Holzsilos zur Lagerung von Salz.
Alle der Witterung ausgesetzten Holzbauteile sind
aus Lärchenholz tauchimprägniert. Farbe braun oder grau.
Das Füllvolumen ist so berechnet, dass als
maximaler Füllstand die Unterkante des
Einblasrohres unter Berücksichtigung des
Füllkegels das Silo die geforderte
Menge Streusalz enthält. Dieser rechnerische
Nachweis ist durch den AN zu erbringen.

inkl. allen Stahlteilen und Installationen.
inkl. Transporte, Kran und Hebemittel.
inkl. prüffähiger Statik.
Menge: 1,000 St

### 3 Ausstattung

#### 3.1 Mehrpreise und Zusatzausstattungen

##### 3.1.1 Bauseitige Leistungen Silo

*Hinweis: Fundamente und Zuleitung*
Fundamente des Salzsilos, sowie der Nachweis der örtlichen
Bodenverhältnisse (Bodengutachten) für die Betonarbeiten.

Zuleitung:
Die elektrische Zuleitung bis zum Fundament des Salzsilos erfolgt bauseits.
Elektrozuleitung 5x6mm² Absicherung mit 25 Ampere.
(genaue Position ist zu definieren)

Baustellenzufahrt:
Freie Zufahrt zur Baustelle ist gewährleistet, der Untergrund
mindestens planiert und mit LKW oder Kran befahrbar.

Baustelle:
Es ist genügend Freifläche für das Rangieren von Fahrzeugen
(Lieferanten), Material für den Zusammenbau von Siloelementen
und die Endmontage mit Hilfe von Kran und Arbeitsbühnen zur
Verfügung gestellt.

##### 3.1.2 Zusatzausstattungen

**3.1.2.10 Verladebalg höhenverstellbar**
Verladebalg höhenverstellbar mit Edelstahlrahmen, Verladebalg
gefaltet, Welle und Seilkurbel zum staubfreien Beladen der
Fahrzeuge.
Länge des Verladebalges bei ausgefahrenem Zustand bis 2.20m
inkl. Montage und Transport
Menge: 1,000 St

**3.1.2.20 Bedienpodest in Stahl feuerverzinkt mit Überdachung und Windschutz**
Bedienpodest bestehend aus Unterkonstruktion, Treppe und
Geländer in Stahl feuerverzinkt. Standhöhe ca. 1,70m. Überdachung der Standfläche aus witterungsbeständiger Vollkernplatte.
Zweiseitiger transparenter Windschutz aus Plexiglas.
Sicherheitsstufen und Bodenbelag aus Gitterrosten in Stahl feuerverzinkt.
Laufbreite ca. 900mm.
Menge: 1,000 St

**3.1.2.30 Vibrationsklopfer gross, Eiche**
Klopfer aus Eichenholz mit Bedienungsseil auf der Höhe des
Schiebergestänges.
inkl. Montagematerial und allen Nebenarbeiten.
Menge: 1,000 St

### 4 Elektroausstattung

#### 4.1 Messtechnik

##### 4.1.1 Verwiegung Dehnmessstreifen

*Hinweis: Die Verwiegung des Silos wird mit Dehnmessstreifen erstelltwelche an den Silostützen montiert sind.*
Die Verwiegung des Silos wird mit Dehnmessstreifen erstellt,
welche an den Silostützen montiert sind. Die Anzahl der Dehnmessstreifen richtet sich nach dem Silo-Gesamtgewicht. Die Montage der Dehnmessstreifen erfolgt unter Berücksichtigung der nassen und korrosiven Umgebung. Die Montagefläche der  Dehnmessstreifen wird vorbehandelt und ausreichend mit einem Oxidationsschutz versehen. Die Dehnmessstreifen werden mit einer Kunststoffkappe mit dem Schutzgrad für Betriebsmittel IPX6 versiegelt. Durch anbringen von Wärmeschutzschildern wird die Auswirkung der Umgebungstemperatur auf die Stützen minimiert, damit eine wärmebedingte Ausdehnung der Silostütze an der
Montagestelle der Dehnmessstreifen weitgehend verhindert
werden kann. Die Wärmeschutzschilder sind aus korrosionsbeständigem Blech gefertigt und besitzen eine
ausreichende Wärmeisolationsschicht zwischen Wärmeschutzschild und Silostütze. Die Verkabelung der Dehnmessstreifen erfolgt mit speziellem Buskabel, welches in halogenfreien Kunststoffrohren geführt ist.
Die Mess-Klemmdose ist so platziert, dass eine möglichst kurze
und gleichmässige Kabellänge zwischen Klemmdose und Dehnmessstreifen besteht.

System Mühlberger oder gleichwertig

Fabrikat und Typ: '____________________________________'

**4.1.1.10 Verwiegung Dehmessstreifen bis 600 to**
Silo-Verwiegung für Silo bis 600to gemäss Vorgaben.
komplett montiert, verdrahtet und getestet
inkl. Einregulierung
Menge: 1,000 St

##### 4.1.2 Halbautomatik

**4.1.2.10 Halbautomatik bis 600 to**
Halbautomatik für Silo bis 600to gemäss Vorgaben.
komplett montiert, verdrahtet und getestet
inkl. Einregulierung
Menge: 1,000 St

##### 4.1.3 Salzmanager

**4.1.3.10 Einbindung in einen Salzmanager**
Einbindung in ein  Warenwirtschaftsprogramm
inkl. Programmierung und Funktionskontrolle.
Menge: 1,000 St

### 5 Soletechnik

#### 5.1 Bauseitige Leistungen Sole

##### 5.1.1 Bauseitige Leistungen

*Hinweis: Wasseranschluss, Elektroanschluss*
Wasseranschluss
120 Liter/min, 4 - 6 bar, Rohrtrenneinheit 1 1/4" nach WHG in Wasserzufuhr, frostsicher herangeführt in KG Rohr DN150, KG Rohr mit 550mm Überstand ab OK Fundament

Elektroanschluss
400V 3x16A, in Schutzrohr DN50 herangeführt, Schutzrohr mit 550mm Überstand ab OK Fundament, freies Leitungsende ca. 3m
Hier ist die Übergabe unterhalb des Soletechnikschranks, die genaue Position ist noch zu definieren.

#### 5.2 Salzlöseanlagen

##### 5.2.1 Salzlöseanlage

**5.2.1.10 Salzlöseanlage**
Funktionen:
- Automatische Herstellung einer konzentrierten Salzlösung
- Automatische Regelung des Löse- und Mischprozesses
- Digitale Messung der Solekonzentration, Soll-und Istwert
  bei der Soleherstellung mit automatischer Regulierung
- Messwertkontrolle mit automatischer Abschaltung der
  Förderpumpe bei Über- oder Unterkonzentration, während
  der Entnahme zum externen Lagertank.
- Elektronische Salzkontrolle bei Salzleerstand
- Automatische Frostsicherung der Lösewasserleitung
  über eine Sole-Spülleitung nach dem Löseprozess
- Automatische Regelung mit elektrischen Stellventilen für
  *Verdünnungswasser
  *Umwälzen der Sole im Prozessbehälter
  *Förderung der Sole in den externen Lagertank /Streuer
- Automatische Abschaltung der Förderpumpe über die
  Grenzwertschaltung der Streufahrzeugtanks
- Automatische Zuschaltung der Zeit-Intervallsteuerung
  für das Umwälzen der Sole im Prozessbehälter

Daten:
Behälterdurchmesser: ca. 2.400 mm
Zylindrische Höhe: ca. 2.800 mm
Auslaufhöhe Reststoffe: ca. 400 mm
Volumen Sole: ca. 8,5 m³
Löseleistung: 500-3.500 l/h
Maße Armaturenwand: ca. H 1.450 x B 1.650 x T 450 mm
Kreisel-Förderpumpe: Kunststoffgehäuse
mit Laternenausführung
Pumpenförderleistung: ca. 30 m³/h
Motorleistung: ca. 2,5 kW
Anschlussswerte: 400 V/ 50 Hz, 3x16A
Steuerung: 230 V/ 50 Hz, 1x16A
Wasserzufuhr: 1 1/2"
Wasserdruck: 4-6 bar

Ausstattung:
- Mannloch DN500 im Behältermantel als Revisionszugang
- Prozessbehälter doppelwandig mit Lecküberwachung
- Elektronische Füllstandmessung im Prozessbehälter
- Beheizter Konus für den Löseprozess
- GFK-Entnahmeleitung DN80 für Reststoffe aus dem
  Lösekonus mit GFK-Flansch DN80 und angeflanschten
  Vollkugelhahn mit verlängertem Metall-Hebelgriff
- Überfüllsicherung im Prozessbehälter nach WHG
- Störmeldeeinrichtung mit externer Signalanzeige
- Durchflussmengenmesser und Regler für Lösewasser
- Elektronische Dichtemessung und Regelung der
  Solekonzentration mit digitalem Soll- und Ist-Wert
  während dem Löseprozess und bei der Entnahme
- Speicherprogrammierbare Steuerung mit LCD-Display
  Zur Menüführung in der Schaltschrankfront
  im Schaltschrank mit FI-Personenschutz, Vorsicherungen,
  Service-Steckdose, Not-Aus-Taster.
Menge: 1,000 St

#### 5.3 Austragung und Beschickung

##### 5.3.1 Abzugsschnecke mit Zyklon

**5.3.1.10 Austragsystem Förderschnecke**
Förderschnecke Typ 150 mit Anschluss an ein Salzabzugsrohr
DN 200 zur Förderung des Salzes aus dem Silo in die
Salzlöseanlage.
Schneckenrohr aus Edelstahl 1.4571, Länge ca. 1.500 mm
Förderleistung ca. 4,5t/h
Spezialantrieb über geflanschten Getriebemotor.
Einbau mit Anschlussflansch am Silotrichter
mit Schneckeneinlauf direkt aus dem Silotrichter,
einschl. Tragkonstruktion und Abhängung.
inkl. Steuerung für den Schneckenlauf
inkl. Verbindungsmittel in Edelstahl und Montage
Menge: 1,000 St

**5.3.1.20 Spülleitungen von Förderschnecke zu Soleerzeuger:**
PE-Leitungen mit Zyklon um das ausgetragene Salz mit Sole in den Soleerzeuger zu spülen.
inkl. Verbindungsmittel in Edelstahl und Montage
Menge: 1,000 St

**5.3.1.30 Unwuchtrüttler elektronisch**
Elektrischer Rüttler zur Unterstützung des Salzaustrags
10 m elektrische Steuerleitung zum Silotrichter im Leerrohr an
den Stützen verlegt.
Anschluss und Steuerkasten zum Auslösen der Rüttlerfunktion
über die Gesamtsteuerung.
inkl. Verbindungsmittel in Edelstahl und Montage
Menge: 1,000 St

#### 5.4 Abfüllanlagen

**5.4.10 Pumpenanlage 1-fach**
Pumpenanlage für Abfüllvorrichtung
Automatische Stellung der Stellventile
Armaturenschrankaus Kunststoff PE, verschließbar, freistehend
auf Edelstahl-Fußgestell, Werkstoff1.4301
Konstruktionsblech gelasert, pulverbeschichtet.
Funktion:
Automatische Stellung der Stellventile in der Saugleitung, Sole vom Lagertank, Entnahmeleitung, Abfüllen, Umfüllen, Umpumpen, Rücknahmeleitung Sole vom Streufahrzeugtank, Automatischer Pumpen-Umwälzprozess, Grenzwertschaltung
Daten:
Abmessung: ca. H 1.450 x B 1.650 x T 450
Förderpumpe: PP- Gehäuse
Mit Laternenausführung
Pumpenförderleistung: ca. 30 m3/h
Motorleistung ca. 2,8kW
Steuerung: 230V/ 50Hz, 1x 16A
Stromanschluss: 400V/ 50Hz, 3x16A
Menge: 1,000 St

**5.4.20 Abfüllschlauchsicherung**
Reißfester Gummigewebeschlauch, 6m mit beidseitiger
Gewindetülle 2". Pumpenseitige Nottrennkupplung DN50,
wiederverwendbar nach Trennung mit Montageschlüssel.
Installation über eine zugfeste Haltevorrichtung mit
beidseitigem Gewindenippel 2".
Entnahmeseitige Trockenkupplung-Mutterteil DN50 mit
3-Nocken-Verklinkung und Handrad für allseitigen Griff.
Die Kupplung öffnet erst beim Aufstecken auf die am
Fahrzeug installierte Trockenkupplung-Vaterteil DN50,
durch eine einfache Drehbewegung im Uhrzeigersinn.
Beim Entkuppeln verhindern Ventilstößel das Auslaufen
der Salzlösung. Werkstoff Edelstahl 1.4571,
Fabr. ARTA oder gleichwertig
mit Kupplungsöffnung DN50 für optimalen Volumenstrom.
Menge: 1,000 St

#### 5.5 Anbauteile

**5.5.10 Trockenkupplung-Vaterteil**
Fahrzeugseitige Trockenkupplung DN50 zur Aufnahme
des Füllschlauches mit dem Trockenkupplung-Mutterteil.
Werkstoff Edelstahl 1.4571
Fabr. ARTA oder gleichwertig
Menge: 1,000 St

**5.5.20 Anbauvorrichtung für Trockenkupplung-Vaterteil**
Montagewinkel mit Doppelnippel 2", Edelstahl 1.4571
(die Montage an den Streuautomaten erfolgt bauseitig)
Menge: 1,000 St

**5.5.30 Abfüllvorrichtung**
Schlauchhalterung, als schwenkbarer Ausleger in
L-Bauform mit integrierter Zugeinrichtung und Arretierung.
Mastrundrohr DN100 mit 2 höhenverstellbaren
Drehgelenke und manueller Positionsarretierung für die
Endlage. Ausleger allseitig geschlossen mit
Revisionsdeckel zum Schutz der Zugseilführung.
Arretierung des Auslegers um 180° mit Verriegelung.
Diagonalstrebe zwischen Mastrohr und Ausleger für die
erhöhte Stabilität, durch Zugkräfte.
Ein hochfexibles Edelstahl-Zugseil, 4mm in 7x19-Bauart
führt innerhalb des Mastrohrs ein Gegengewicht mit
variabler Einstellung. Das Edelstahl-Gewicht, kann auf die
Ausführung der Abfüllschlauchtechnik vor Ort angepasst
werden. Das Zugseil wird über Polyamid-Umlenkrollen
im Ausleger geführt. Eine Doppelrolle am Auslass des
Auslegers sichert das Zugseil an dem der Abfüllschlauch
mit einer Nottrennsicherung befestigt wird.
Halterung am Mastrohr zur Aufnahme der FüllschlauchKupplung.
Ausstattung:
Bedientableau aus Edelstahl mit Pumpenfernschalter zur
Bedienung der Förderpumpen an der Abfüllvorrichtung.
Pumpenschalter mit Kontrollleuchte für die Pumpenfunktion
Kontaktsteckdose zum parken des Grenzwertsteckers.
Kabelaufroller mit Rückzugautomatik für die Geberleitung.
Füllschlauch PVC DN50, Länge 6m, Absperrhahn,
C-Kupplung
Menge: 1,000 St

**5.5.40 Bodenstativ**
Bodenstativ mit Fußplatte zur Verankerung auf einem
Flächenfundament zur Aufnahme einer Abfüllvorrichtung
oder als Standardhalterung zur losen Aufnahme eines
Abfüllschlauches. Werkstoff, Edelstahl
Menge: 1,000 St

**5.5.50 Sole-Entnahme Automatisierung**
Die Sole-Entnahme Automatisierung beinhaltet
die Lagerbewirtschaftung sowie die Verwaltung
der Solebezüge je Fahrzeug in einem Salzmanager.
Die Datenübertragung erfolgt über eine V-Box.
An der Sole-Entnahme Station befindet sich eine
Bedieneinheit. Sie dient einerseits zur Freigabe
der Sole-Entnahme durch Transponder-Erkennung und
bildet anderseits die Schnittstelle zwischen einem
Salzmanager und der Sole-Steuerung.
Steuerung in Schaltschrank Silo-Technik eingebaut, verdrahtet und getestet.
Installation bis Bedienstelle bei der Sole-Entnahmestation
fertig montiert, verdrahtet und getestet.

System Mühlberger oder gleichwertig

Fabrikat und Typ: '____________________________________'
Menge: 1,000 St

**5.5.60 Augenspüleinrichtung**
Kunststoff Schutzgehäuse ca. 400 x 300 x 200 mm,
mit wechselbarer Türe und 2 Verschlüsse, Schild
14,8 x 14,8 cm gemäß ASR A1.3/BGV A8/DIN 4844
Augenspülung, Augendusche, Notfall, Erste Hilfe
Innen isoliert mit Heizung und Thermostat, 230V, 55W
2 x Augenspülflasche 500ml, DIN 15154-4,
Kochsalzlösung 0,9%
1 x Schutzbrille EN 166
Menge: 1,000 St

**5.5.70 Installation der Datenleitung**
Installation der Datenleitung von der Bedienstelle
bis zum Steuerschrank der Siloautomation.
Menge: 1,000 St

### 6 Lieferung und Montage

#### 6.1 Lieferung und Montage Silo- und Salzlöseanlage

**6.1.10 Frachtkosten**
Lieferung und Aufstellung Silo- Salzlöseanlage
Lieferung und Aufstellung Lagertank
Menge: 1,000 St

**6.1.20 Kran und Hebemittel**
Kranarbeiten inkl. aller Hebemittel
Menge: 1,000 St

**6.1.30 Montage und Reisekosten**
Reisekosten, Installation der Anlage, Verbinden des Lagertanks mit der Solemischanlage, Rohrleitungslängen bis 10 Meter,
Hilfskonstruktionen in Edelstahl, Steuerleitungen,
Sicherheitseinrichtungen, Arbeitsbühne
Reisekosten Subunternehmer für Automatisierung.
Menge: 1,000 St

**6.1.40 Einweisung und Inbetriebnahme**
Inbetriebnahme der Anlage.
Einweisung des Betriebspersonals.
Menge: 1,000 St

### 7 Fördertechnik

#### 7.1 Rückförderanlage

##### 7.1.1 Bauseitige Leistungen

*Hinweis: Arbeiten:- Aushub und Betonarbeiten für Schacht und Förderleitung- Durchbruch Förderleitung und Fris*
Arbeiten:
- Aushub und Betonarbeiten für Schacht und Förderleitung
- Durchbruch Förderleitung und Frischluft
- Hebemittel für Abladung Förderanlage
- Elektrozuleitung
  22kW: 400 Volt, abgesichert mit 3x80A, freies  Leitungsende ca. 3m

##### 7.1.2 Rückförderanlage Unterflur

**7.1.2.10 Rückförderanlage 22kW Unterflur**
Technische Daten:
Förderdistanz: ca. 35 m
Förderhöhe: ca. 23,0 m
Rohrdurchmesser: 3,5"
Fördergut: Tausalz
Förderleistung: ca. 8-12m3/h
Netzspannung: 400V

Vorrichtung zum Rückführen von Streusalz-Restmengen auf
Streufahrzeugen in das Silo. Verfügt über eine im Auslass
eines Aufgabetrichters angeordnete Zellradschleuse zum
dosierten Zuführen von Streugut in eine Förderleitung und
eine Gebläseeinheit zum Erzeugen eines Druckluftstromes
zum pneumatischen Fördern des Streuguts durch die Förderleitung. Für eine am Standort elektrische Betriebsweise
braucht es einen Anschluss für den Antrieb der Gebläseeinheit.
Die Anlage besteht aus folgenden Elementen:
1 Stück Steuerung
- Kommunikation und Steuerung der Anlage im
  in Verbindung mit der Verwiegung des Silos, der
  Zellradschleuse und dem Druckwächter.
1 Stück Drehkolbengebläse
1 Stück Zellradschleuse Ausführung in Edelstahl (min. A2)
1 Stück Einlauftrichter Grösse: ca. 500 x 500 mm
1 Stück Edelstahlgestell
1 Stück Leerluftleitung:
   - Verhindert die Bildung eines Vakuums. Somit kann eine
  kontrollierte Salzabgabe vom Einfülltrichter zur Zellradschleuse gewährleistet werden
1 Stück Gasspülung
   - Erhöht die Langlebigkeit der Lager und schützt diese vor Korrosion
1 Stück Luftentfeuter
   - Entfeuchtung des Unterflurschachtes zum Schutz der Maschinen vor Feuchtigkeit.
1 Stück Druckwächter
    - Kontrolliert die Förderluft und regelt die  Materialzufuhr über die Zellenradschleuse, um einen  optimalen Durchsatz zu gewährleisten  Schützt die Förderleitung vor Verstopfung

Fabrikat und Typ: '____________________________________'
Menge: 1,000 St

**7.1.2.20 Füllrohr 3.5"**
Ausführung komplett in Edelstahl V4A, WKN 1.4404,
seitliche Einführung ins Silo,
inkl. Halterungen, Flanschen, Storzkupplung und
Verschlussdeckel
Menge: 1,000 St

**7.1.2.30 Bodentor überfahrbar**
Bodentor überfahrbar komplett in Edelstahl V2A, WKN 1.4301,
Abmessung: lichte Weite ca. 1200 x 1200mm, Maximale Radlast von 100kN, tagwasserdicht, Deckel mit untergeschweißtem Verstärkungsraster, Öffnungshilfe mit Gasdruckfeder, inkl. Halterungen, Abgabe von Plänen zur Angabe des bauseits zu lieferndem Schacht
Menge: 1,000 St

**7.1.2.40 Lieferung und Montage**
Lieferung und Montage
- Rückförderanlage
- Förderleitung
Menge: 1,000 St

**7.1.2.50 Einweisung und Inbetriebnahme**
Menge: 1,000 St

### 8 Service und Wartung

#### 8.1 Service und Wartung

##### 8.1.1 Jährliche Wartung der Siloanlage

*Hinweis: Hinweis*
Jährliche Wartung für die Laufzeit von 4 Jahren.
Inkl. A n- und A bfahrt. Kleinteile sowie Reinigungs- / Verbrauchsmittel o. ä. sind in die Einheitspreise einzurechnen. Ersatzteile werden bei Erfordernis gesondert vergütet.

**8.1.1.10 Kontrolle und Wartung Siloanlage**
*** Pauschalposition
Kontrolle und Wartung Siloanlage 500m3:
Ausführliche Überprüfung des Stahlbaus. Funktionstest
der elektrischen und sicherheitstechnischen Einrichtungen.
Ausführliche Kontrolle der Holzkonstruktion, nötigenfalls mit Hilfe eines Messgerätes. Beurteilung der Betonfundamente und des allgemeinen Bauzustandes.

- Schmieren der Bedienungseinrichtungen
- Zugglieder von Trichter und Zylinder Nachspannen
- Bauschrauben des ganzen Silo-Unterbau nachziehen.
- Leistung der Wartung und Kontrolle nach
 Checkliste des AN inkl. Protokollierung
- inkl. Einsatz einer LKW-Arbeitsbühne
- Ersatz- und Einzelteile werden gesondert vergütet.
Menge: 1,000 psch

**8.1.1.20 Kontrolle und Wartung Soleanlage**
*** Pauschalposition
Kontrolle und Wartung der Soletechnik:

Solemischanlage:
- Leistung der Wartung und Kontrolle nach
 Checkliste des AN inkl. Protokollierung
- Umstellung der Soleanlage auf Sommerbetrieb.
- Mechanische und elektrische Prüfung einer gesamten Soleanlage
  pro Standort:

- Sichtprüfung GFK-Behälter
- Dichtheitskontrolle Rohrleitungen und Verbindungsstück
- Durchsicht der Anlage nach Kriterien WHG-19
- Sachkundigen Prüfung Leckage Überwachung
- Funktionstest Heizkreise
- Überprüfung elektrischer Sicherheitsmassnahmen
- Kontrolle Grenzwertgeberschaltung an der Beladestation
- Test und nötigenfalls Korrektur der Einstellung für die
  Umwälzfunktion
- Ersatz- und Einzelteile werden gesondert vergütet.
Menge: 1,000 psch

**8.1.1.30 Kontrolle und Wartung Förderanlage**
*** Pauschalposition
Kontrolle und Wartung der Förderanlage:

Es erfolgt eine Kontrolle und Funktionstest der Förderanlage.
Anschliessend wird die Förderanlage konserviert und die
Verbrauchmaterialien nach Bedarf erneuert.

- Motorenöl bei Bedarf nachfüllen.
- Keilriemen bei Bedarf nachstellen, in Absprache ersetzen
- Filtermatten säubern bei Bedarf ersetzen
- Förderleitung auf deren Durchlässigkeit prüfen
- Sicherheitsventile auf deren Originalzustand betrachten
- Zellenradschleuse von Verunreinigungen säubern
- Entlüftungsrohr auf deren Funktionstüchtigkeit prüfen und
  säubern.
- Maschinenbauteile reinigen und konservieren.
- inkl. Reinigungsmittel und kleine Mengen Schmierstoffe
- Leistung der Wartung und Kontrolle nach
 Checkliste des AN inkl. Protokollierung

Achtung! Der Einbau von Ersatzteilen oder ein Ölwechsel erfolgt
nach Absprache des Betreibers vor Ort. Diese Ersatzteile werden separat vergütet.
Menge: 1,000 psch
